# Kita Kirchfeldstr.
Angebotsaufforderung (GAEB DA XML 3.0, DA83)
Projekt: 1
Währung: EUR
Auftraggeber: SVI Sondervermögen-Immobilien Duisburg, Schifferstraße 190, 47059 Duisburg, Deutschland
Erstellt mit: GXML Toolbox V3.3 R20230829, iTWO_64 V24.0.563, 12.06.2026

## 1 Totalunternehmerleistungen
Datum: 12.06.2026

### Bereich 1 Aufstellung

#### Abschnitt 1.1 Beauftragsungsstufen Nr. 1-3

*Hinweis: Vortext*
Gegenstand des Projektes ist die schlüsselfertige Errichtung eines funktionsfähigen Gebäudes und einer zweigeschossigen, siebenzügigen Kindertageseinrichtung in modularer Bauweise im Stadtteil Duisburg Rumeln-Kaldenhausen. Die Stadt Duisburg hat die Wirtschaftsbetriebe Duisburg AöR (WBD), im folgenden Auftraggeber genannt, im Auftrag des Sondervermögens Immobilien Duisburg (SVI) mit der Projektsteuerung zur Umsetzung dieser Maßnahme beauftragt. Die funktionale Leistungsbeschreibung sowie die beigefügten Planunterlagen bilden die verbindliche Grundlage für Angebotsabgabe, Planung und Ausführung. Ziel ist die wirtschaftliche und termingerechte Errichtung einer funktionsfähigen, nachhaltigen und energieeffizienten Kindertageseinrichtung. Das Gebäude ist als KfW-40-Effizienzgebäude zu errichten. Auf den Dachflächen ist eine Photovoltaikanlage inkl. Stromspeicher vorzusehen; die Wirtschaftlichkeit ist zu bewerten. Zusätzlich ist eine extensive Dachbegrünung auszuführen.

Standort, Grundstück, Bebaubarkeit

Anschrift:  Kirchfeldstraße, 47239 Duisburg
Gemarkung:  Rumeln
Flur:  10
Flurstück:  491
Grundstücksgröße: 3.082,00 m²

Das Grundstück befindet sich im Geltungsbereich des Bebauungsplanes Nr. 1103  Rumeln Kaldenhausen - der Stadt Duisburg. Das Baugrundstück ist als Bauland vorgesehen.
Der rechtsgültige Bebauungsplan bildet die Grundlage für den Bauantrag. Eine positive Bauvoranfrage wurde bereits durch den Auftraggeber erwirkt.
Auf Grundlage der Machbarkeitsstudie erfolgen die Kalkulation, sowie LPH 1-8.

**1.1.10 Beauftragungsstufe Nr. 1**
Sämtliche Leistungen, die für die Einreichung des Bauantrags erforderlich sind (LPH 1 bis 4 HOAI)
Menge: 1,000 St

**1.1.20 Beauftragungsstufe Nr. 2**
Ausführungsplanung (LPH 5 HOAI)
Menge: 1,000 St

**1.1.30 Beauftragungsstufe Nr. 3**
Alle übrigen Leistungen, die zur Einhaltung des vereinbarten Endfertigstellungstermins erforderlich sind.
Menge: 1,000 St

#### Abschnitt 1.2 Beauftragungsstufe Nr. 4 (Wartungsarbeiten)

*Hinweis: Hinweis*
Die Laufzeit der optionalen Leistungen steht zum jetzigen Zeitpunkt noch nicht fest und wird bei der Beauftragung festgelegt. Für die Zwecke der Angebotswertung sollen die Bieter den Preis für die nachfolgenden optionalen Leistungen jeweils für eine Laufzeit von vier Jahren angeben.

Hinweis:
Die gesetzlichen Intervalle und Leistungen für die jeweiligen Gewerke sind zu berücksichtigen und einzukalkulieren.

**1.2.10 Gründach mit Sekuranten**
1x pauschal für den Zeitraum von vier Jahren
Menge: 1,000 St

**1.2.20 wie Position 1.2.10., jedoch Fensteranlagen und Außentüren**
Menge: 1,000 St

**1.2.30 wie Position 1.2.10., jedoch Feststellanlagen**
Menge: 1,000 St

**1.2.40 wie Position 1.2.10., jedoch Brandmeldeanlagen (BMA)**
Menge: 1,000 St

**1.2.50 wie Position 1.2.10., jedoch Sicherheitsbeleuchtung mit Einzelbatterien (u.a. hinterleuchtete Fluchtwegpiktogramme)**
Menge: 1,000 St

**1.2.60 wie Position 1.2.10., jedoch Wartung Aufzug**
Menge: 1,000 St

**1.2.70 wie Position 1.2.10., jedoch Blitzschutzanlage (aüßerer und innerer Blitzschutz)**
Menge: 1,000 St

**1.2.80 wie Position 1.2.10., jedoch Phovoltaikanlage**
Menge: 1,000 St

**1.2.90 wie Position 1.2.10., jedoch Wall-Box für E-Mobilität**
Menge: 1,000 St

**1.2.100 wie Position 1.2.10., jedoch Wartung Wärmeerzeuger**
Menge: 1,000 St

**1.2.110 wie Position 1.2.10., jedoch Wartung der RWA-Anlagen, Feuerlöscher und Brandschutztüren**
Menge: 1,000 St

**1.2.120 wie Position 1.2.10., jedoch Lüftugsanlagen**
Menge: 1,000 St

**1.2.130 wie Position 1.2.10., jedoch Trinkwasserfilter**
Menge: 1,000 St

**1.2.140 wie Position 1.2.10., jedoch Versickerungsanlagen**
Menge: 1,000 St

**1.2.150 wie Position 1.2.10., jedoch Versickerungsanlagen**
Menge: 1,000 St
